# Mampara per a dutxa "PROFILTEK"

- Propietat de l'arxiu: CYPE Ingenieros S.A.
- Format: FIEBDC-3/2016
- Programa: Generador de preus de la construcció. CYPE Ingenieros, S.A.
- Data: 20/12/2022
- Divisa: EUR
- Costos indirectes: 3 %
- IVA: 21 %

## S Senyalització i equipament

### SM Banys

#### SMM Mampares

**SMM022** U Mampara per a dutxa "PROFILTEK".
Mampara per a dutxa, reversible, sèrie Salma, codi de comanda 22451081, model SA-310 "PROFILTEK", de 1280 a 1310 mm d'amplada i 1950 mm d'altura, formada per una porta corredissa sense guia inferior de 534 mm d'amplada de pas i un panell fix, de vidre de seguretat transparent de 6 mm d'espessor amb sistema Teknoclean, amb sistema antibolcada, amb perfils d'alumini extrudit d'aliatge 6063 de color plata acabat brillant. Inclús maneta per a porta, fixacions i segellat de junts.
Inclou: Replanteig i marcat dels punts de fixació. Instal·lació dels perfils que formen la mampara per a dutxa. Muntatge del panell i de la porta. Muntatge dels accessoris. Segellat de les juntes.
Criteri d'amidament de projecte: Nombre d'unitats previstes, segons documentació gràfica de Projecte.
Criteri de mesura d'obra: Es mesurarà el nombre d'unitats realment col·locades segons especificacions de Projecte.

| Codi | Ut | Descripció | Rendiment | Preu | Import |
|---|---|---|---|---|---|
| mt31pro010aa | U | Mampara per a dutxa, reversible, sèrie Salma, codi de comanda 22451081, model SA-310 "PROFILTEK", de 1280 a 1310 mm d'amplada i 1950 mm d'altura, formada per una porta corredissa sense guia inferior de 534 mm d'amplada de pas i un panell fix, de vidre de seguretat transparent de 6 mm d'espessor amb sistema Teknoclean, amb sistema antibolcada, amb perfils d'alumini extrudit d'aliatge 6063 de color plata acabat brillant, segons UNE-EN 14428, inclús maneta per a porta. (material) | 1 | 358.05 | 358.050 |
| mo011 | h | Oficial 1ª muntador. (mà d'obra) | 1.621 | 28.39 | 46.020 |
| mo080 | h | Ajudant muntador. (mà d'obra) | 1.621 | 24.46 | 39.650 |
| % | % | Costos directes complementaris | 2 % | 443.720 | 8.874 |
|  |  | Costos directes |  |  | 452.594 |

## Recursos

**mt31pro010aa** U Mampara per a dutxa
Dades tècniques: Cost energètic 552.233 MJ; Emissió de CO2 40.444 kg
Residus:
- embalatge: re170203 Plàstic. (component de residu); rendiment 0.115 kg; Codi LER 17 02 03; Massa de l'element 1 kg; Volum 0.001667 m3
- embalatge: re170604 Materials d'aïllament diferents dels especificats en els codis 17 06 01 i 17 06 03. (component de residu); rendiment 0.025 kg; Codi LER 17 06 04; Massa de l'element 1 kg; Volum 0.001667 m3
